# Kanalsanierung Inliner SWK "Am Elsbach"
Angebotsaufforderung (GAEB DA XML 3.3, DA83)
Projekt: KS Inliner SWK "Am Elsbach"
Währung: EUR
Erstellt mit: CaliforniaX by G&W Software AG, CaliforniaX V25.2.07, 09.04.2026

## LV1-KS Inliner "Am E: LV 1 - Kanalsanierung Inliner SWK "Am Elsbach"
Datum: 09.04.2026

*Hinweis: Gemeinde Wettringen Kirchstraße 19 48493 Wettringen Kanalsanierung 2026 - geschlossene Bauweise KS Inliner "Am Elsbach"*

*Hinweis: Baubeschreibung*
Baubeschreibung

Die vorhandenen Kanalisationsanlagen im Gemeindegebiet Wettringen weisen unter anderem Wurzeleinwüchse, defekte Stutzen, Infiltrationen (Wasserwechselzone) und Risse sowie defekte Rohrverbindungen auf.

Es handelt sich bei den Sanierungsbereichen um Kanäle im innerörtlichen Bereich der Ortslage Ferienhausgebiet Haddorf. Die Schadensbeseitigung soll in geschlossener und offener Bauweise erfolgen.

Die Sanierung in geschlossener Bauweise erfolgt, sofern erforderlich, in Verbindung mit Arbeiten der offenen Bauweise zur Erneuerung von Hausanschlussleitungen und Reparaturarbeiten im Kopfloch (Ausführung bauseits durch AG). Die Sanierungsbereiche sind zum Teil stark befahrene Siedlungsstraßen. Zusätzlich erforderlicher Koordinierungsaufwand wird nicht gesondert vergütet und ist auf die Einheitspreise umzulegen.

Für die Ausführungszeit ist zusammen mit dem AG, nach Auftragsvergabe ein verbindliches Baufenster von 6 Wochen festzulegen. Dieses richtet sich nach den Erfordernissen des AG bezüglich Schulferien und örtlichen Festlichkeiten, verkehrstechnischen Belangen und den vorhandenen Betriebskapazitäten des AN.

Die Arbeiten sind auszuführen als Tagesbaustellen unter ständiger Aufrechterhaltung der Vorflut in den Kanälen, Sinkkästen und Hausanschlüssen, sowie des Straßenverkehrs. Grundsätzlich sind die verkehrlichen Randbedingungen (u.a. Absperrungen) mit der genehmigenden Ordnungsbehörde abzustimmen und eine schriftliche Genehmigung ist einzuholen.

Die Abwasserkanäle sind als Schmutzwasserkanalisation hergestellt. Der AG geht davon aus, dass der Einbau in einer Trockenperiode durchgeführt wird, so dass nur der Schmutzwasseranteil übergeleitet werden muss.

Über die Abwassermenge liegen keine gesicherten Informationen vor. Auf Grund der geschätzten Fließhöhe werden ca. 25 l/s Abwasser erwartet. Der Kanal darf max. 1,0 m über Rohrsohle eingestaut werden.

Die Abwasserhaltung der angeschlossenen Anlieger im Sanierungsabschnitt erfolgt bedarfsabhängig, vor Ort, über die pauschale Abrechnungsposition.

Die vorgegebenen Abwassermengen sind in die Positionen der Abwasserhaltung einzukalkulieren.
Abwasserzufluss bei Trockenwetter, über diese Menge hinaus, ist auf Nachweis, nach tatsächlichem Aufwand abzurechnen. Die Art der dann erforderlichen Abwasserhaltung ist mit dem Auftraggeber abzustimmen.

*Hinweis: Technische Vorbemerkungen Kanalsanierung, Reinigung und Inspektion*
Technische Vorbemerkungen
Kanalsanierung, Reinigung und Inspektion

Es gelten die Vorschriften und Gesetze der VOB, GUV, DIN und ATV in der jeweils gültigen Fassung bei Angebotsabgabe.

Vertragsbestandteil wird das DWA Merkblatt M 149-2, DIN 13508-2 und das Datenaustauschformat XML-2006.

Der AN hat sich vor Befahrung und Sanierung davon zu überzeugen, dass ein Festsetzen und/oder eine Beschädigung der Geräte durch evtl. Hindernisse oder sonstige Gegebenheiten ausgeschlossen werden kann.

Bei starkem Wasserabfluss in der Kanalisation sind die Arbeiten so zu begrenzen, dass keine schädlichen Rückstauerscheinungen auftreten. Hierdurch entstehende Schäden gehen zu Lasten des AN und sind von diesem unverzüglich zu beseitigen.

Die Schaltung von einmündenden Pumpwerken und die dadurch erforderliche Saugwagenabfuhr ist mit dem Klärwerkspersonal der jeweiligen Kläranlage und dem AG abzustimmen. Dieser zusätzliche Abstimmungsaufwand wird nicht gesondert vergütet.

Die Art und Lage sowie der Ort und Umfang der auszuführenden Arbeiten wird durch den AG oder ihres Vertreters jeweils mit dem Auftragnehmer festgelegt.

Arbeiten, die im Stundenlohn ausgeführt werden, sind vor Durchführung durch den AG zu genehmigen und dem AG täglich zur Abzeichnung vorzulegen.

Der Antrag und das Vorhalten des geeichten Standrohres mit Zähler erfolgt durch den AN und wird nicht gesondert vergütet. Das Spülgut ist fachgerecht zu entsorgen. Dies wird auf Nachweis vergütet.

Das Öffnen und Schließen von Abdeckungen (Schachtdeckel, Einlaufroste einschließlich Schmutzfänger u. ä.) sowie das Entleeren der Schmutzfänger und der Transport des Spülgutes ist in die Einheitspreise einzurechnen.

Die Entsorgung von anfallenden sonstigen Reststoffen ist in die Einheitspreise einzurechnen.

Die erforderlichen Genehmigungen und Abstimmungen zur Verkehrssicherung sind durch den AN im Rahmen der Baustelleneinrichtung zu beschaffen und dem AG vor Baubeginn vorzulegen. Wir weisen darauf hin, dass die Verkehrsrechtliche Genehmigung bei der Verkehrsbehörde in Steinfurt gegebenenfalls eine verlängerte Bearbeitungszeit erfordert und ausreichend frühzeitig angefordert werden muss.

Der AN muss die erforderliche Fachkunde, Leistungsfähigkeit und Zuverlässigkeit sowie eine Güteüberwachung  bestehend aus Fremd- und Eigenüberwachung nachweisen. Die Anforderungen der Güte- und Prüfbestimmungen der Gütegemeinschaft „Güteschutz Kanalbau“ sind zu erfüllen.

Der Nachweis gilt als erbracht, wenn das Unternehmen im Besitz der RAL-Gütezeichen für einzusetzenden Sanierungs- und Inspektionstechniken ist. Ersatzweise kann ein Fremdüberwachungsvertrag für die jeweilige Einzelmaßnahme vorgelegt werden.

Bei der Inspektion ist eine ausreichend helle und gleichmäßige Ausleuchtung ohne Reflexionen am Aufnahmeobjekt sicherzustellen. Die Inspektion und Reinigung hat so zu erfolgen, dass auch Sohlschäden erfasst werden können. Der Arbeitsfortschritt muss an den Objektzustand angepasst werden. Die Kamera ist so zu steuern, dass Abzweiger und Stutzen angeschwenkt werden und der Abzweiger oder Stutzen direkt eingesehen werden kann.

Festgestellte Schadstellen sind nach Texteingabe noch 10 sec. abzuschwenken oder einsehbar sein.

Die Ausleuchtung und Farbechtheit des Kamerabildes sind direkt vor Ort zu überprüfen.

Es werden nur komplett aufgezeichnete Untersuchungsberichte akzeptiert. Das heißt, „Die Dokumentation beginnt im Anfangsschacht mit dem Abschwenken der Schachtwandung und des Rohranfanges und endet im Endschacht mit dem Betrachten der gesamten Schachtwandung“.

Fließzustände (z.B. Grundwasserinfiltration oder Abwasserexfiltration) sind als Videoaufzeichnung im MPEG-Format mittels der Inspektionskamera aufzuzeichnen und in die Inspektionsergebnisse mit Videofilm als Nebenleistung mit aufzunehmen. Dies wird nicht gesondert vergütet. Haltungen mit bei der Inspektion ausgelassenen Fließzuständen sind für den AG kostenneutral einer Nachinspektion zu unterziehen. Die Videoaufzeichnungen sind in das Dateisystem aufzunehmen.

Die Übergabe der Daten (Videoaufzeichnungen, Fotos, XML-Daten) erfolgt über digitale Downloadplattform des AN oder sofern erforderlich über eine externe, mobile Festplatte, USB3.0, in einem schlag geschützten Gehäuse, die Festplatte wird durch den AG gestellt.

Die Software zur Darstellung der Kanalinspektionsvideos muss fortschreibungsfähig sein, so dass die vorhergegangenen und folgenden Untersuchungen hinzugefügt werden können. Die Kanalhaltungen müssen durch einen Filter nach Ortsteilen, Straßen, Entwässerungsart und Haltungsnummern sortierbar sein. Entsprechend IKAS 32 Repot-Viewer.

Die Übergabe von Videoaufzeichnungen erfolgt im Format MPEG 4 (6 Mbit).

Zur Kontrolle muss für jede untersuchte Haltung und jeden Schacht eine Inspektionsgrafik (Stationierung in und gegen Fließrichtung auf einem Haltungsbericht) darstellbar sein. Dies wird nicht gesondert vergütet und ist in die Einheitspreise der Positionen einzurechnen.
Das Umsetzen der Fahrzeuge im Einsatzgebiet von Haltung zu Haltung wird nicht gesondert vergütet und ist in die Einheitspreise der Positionen einzurechnen.
Sollten sich bei der Inspektion der Kanäle so starke Schäden zeigen, dass eine weitere Inspektion unwirtschaftlich erscheint, behält sich der Auftraggeber vor, die Untersuchungsarbeiten an anderer Stelle fortzusetzen oder abzubrechen.

Die in einzelnen Positionen offen gelassenen Daten sind vom Bieter verbindlich anzugeben und einzutragen. Der Zusatz "oder gleichwertig" gilt als nicht geschrieben.

Das Angebot muss alle im Preisverzeichnis verlangten Preise einschl. aller sonstigen geforderten Angaben und Erklärungen enthalten. Änderungen und Streichungen oder Zusätze durch den Bieter, sowohl im Leistungsverzeichnis als auch in den sonstigen Unterlagen der Ausschreibung, sind unzulässig.

Alle in den Ausschreibungsunterlagen aufgeführten oder einzusetzenden Preise gelten in EURO (€). Die Eintragung anderer Währungen ist unzulässig.

*Hinweis: Baustelleneinrichtung und -räumung*
Baustelleneinrichtung und -räumung

Wird entsprechend DIN 18299 nicht gesondert vergütet und ist für die Kanalsanierungsarbeiten in die Einheitspreise einzukalkulieren.

Leistungen zur Baustelleneinrichtung, die einen zusätzlichen Aufwand bezüglich des Einsatzes spezifischer Kolonnen benötigen, sind im LV über gesonderte Positionen ausgewiesen (partielle Sanierung, Anschlus- und Schachtsanierung).

### 1 Ferienhausgeibet Haddorf - Am Elsbach SW

#### 1.1 Vorbereitung und Nebenarbeiten

**1.1.10 Verkehrssicherung Sanierungsabschnitt**
Verkehrssicherung Sanierungsabschnitt
Verkehrssicherung, entsprechend StVO, ZTV-SA97 und RSA 21 in der aktuell gültigen Fassung aufbauen, ständig unterhalten, betreiben und abbauen. Für die Gesamtzeit der Arbeiten dieses Bauabschnitts. Bei aufmündenden Straßen ist das Sichtfeld freizuhalten und gegebenenfalls zusätzliche Ausschilderung erforderlich. Die entsprechende formale Genehmigung ist bei der genehmigenden Behörde zu beantragen.

Geplant ist die halbseitige Sperrung (Regelplan B I/2 Tagesbaustelle mit beleuchtetem Absperrmaterial) des jeweiligen Sanierungsabschnitts beim Inlinereinbau und die partielle Absperrung (Regelplan C II/1, Tagesbaustelle von kürzerer Dauer) bei Vorbereitungsarbeiten, Schachtsanierungen, partielle Sanierungen sowie Kanalreinigung und -inspektion.

Eine Ampelregelung ist nicht eingeplant.

Die Beschilderung, Beleuchtung und das Umsetzen der Verkehrssicherung im Bauabschnitt wird nicht gesondert vergütet und ist in die Positionen einzurechnen.

Für Siedlungsstraßen.
Menge: 1,000 St

**1.1.20 Aufrechterhaltung der Vorflut als Grundvergütung**
Aufrechterhaltung der Vorflut als Grundvergütung
Aufrechterhaltung der Vorflut als Grundvergütung für alle zu sanierenden Kanalstrecken und Anschlussleitungen nach Wahl des Auftragnehmers. Durch Überpumpen des Abwassers von den oberhalb des jeweiligen Arbeitsbereiches gelegenen Schächten aus, einschließlich Einbau, und ständige Überwachung der erforderlichen Pumpenanlagen und Absperreinrichtungen, der Druckleitungen und der Kanalabsperrgeräte für die gesamte Dauer der Arbeiten. Das Umsetzen der Geräte von Haltung zu Haltung einschließlich Überfahrhilfen und Befestigungsmitteln wird nicht gesondert vergütet .

Die Kosten für eine gesonderte Abwasserhaltung zur Durchführung einer Voruntersuchung und vorbereitende und abschließende Arbeiten, sind in diese Position einzurechnen.

Der AN ist für eine schadlose und rückstaufreie Abwasserableitung auch außerhalb der Arbeitszeit verantwortlich; er haftet für alle Schäden oder Nachteile, die durch mangelnde Vorflut bzw. Rückstau ausgelöst werden. Die Bauausführung ist zu Trockenwetterzeiten durchzuführen.

Da zur Zeit keine Messungen über die tatsächlichen Abwassermengen vorliegen, ist durch den AN die Abwasserhaltung für Trockenwettertage mit geringen Niederschlägen zu gewährleisten.

Trockenwetterabfluss:  25 l/s

Bei größeren Abwassermengen erfolgt ein zusätzliche Vergütung des tatsächlich erforderlichen Aufwands. Dieser ist nachzuweisen. Hierzu ist, sofern erforderlich, entsprechendes Nachtragsangebot vorzulegen.

Einschließlich aller Nebenkosten sowie Lohn, Material, Strom und Betriebsstoffe.

Abbau, Reinigung und Räumung der Abwasserhaltung. Der Urzustand ist wieder herzustellen, eventuell entstandene Schäden sind auf Kosten des Auftragnehmers zeitnah zu beseitigen.
Menge: 1,000 St

**1.1.30 Fasswagenabfuhr im Sanierungsbereich, 4 Abfuhrpunkte ca. 1 km Radius**
Fasswagenabfuhr im Sanierungsbereich, 4 Abfuhrpunkte ca. 1 km Radius
Fasswagenabfuhr im Sanierungsbereich, 4 Abfuhrpunkte ca. 1 km Radius
für die Dauer der Sanierungsarbeiten. Abwasserhaltung mittels Saugwagenabfuhr für den Sanierungsbereich, zur Freihaltung von Kanalabschnitten, die in den Sanierungsbereichen einmünden.
Ohne zusätzliche Pumpen und Rohrleitungen.

Regelmäßige Kontrolle des Einstaubereichs (mind. stündlich). Einstau max. 1 m über Rohrscheitel. Abfuhr mittels Saugwagen und Einleitung in den Hauptkanal unterhalb/abseits des Sanierungsabschnittes.

Abrechnungsgrundlage sind Anzahl der Einsatztage im Hauptkanal. Die Abwasserhaltung für Revisionsschächte im Sanierungsabschnitt ist in die Position zur Aufrechterhaltung der Vorflut einzurechnen.

In diese Position wird der Mehraufwand zur "Aufrechterhaltung der Vorflut" vergütet.
Menge: 5,000 d

**1.1.40 Kanalreinigung DN 250, Vorbereitung**
Kanalreinigung DN 250, Vorbereitung
Kanalreinigung DN 250, in dem für die Sanierung notwendigen Maß, in Teilstrecken, mit einem Hochdruckspülfahrzeug durchführen. Das Entfernen von Sand, Ablagerungen, Wurzelresten und Grobstoffen wie Scherben u.ä. Stoffen aus dem Kanal ist in diese Position einzurechnen. Einzelne Kanalbereiche sind aufgrund des Schadensbildes mit verringertem Druck zu reinigen.
Dieses wird nicht gesondert vergütet. Anfallendes Spülgut wird Eigentum des AN und ist fachgerecht zu entsorgen. Der Nachweis ist vorzulegen.

Werden durch verschiedene Arbeitsschritte mehrfache Reinigungen der Kanäle erforderlich, so wird dies nicht gesondert vergütet. Ein Entsprechender Leistungsumfang ist in diese Position einzurechnen.

Die An- und Abfahrt des Spülfahrzeuges wird nicht gesondert vergütet.
Menge: 475,000 m

**1.1.50 Kanalinspektion DN 300, Vorbereitung**
Kanalinspektion DN 300, Vorbereitung
Kanalinspektion DN 300 in dem für die Sanierung notwendigen Maße, in Teilstrecken, zur Einmessung der Seitenzuläufe sowie Überprüfung eventuell vorhandener Lageabweichungen sowie zur Prüfung der Einsatzmöglichkeit des vorgesehenen Sanierungsverfahrens. Die bereits durchgeführte TV-Inspektion kann genutzt werden.

Werden durch verschiedene Arbeitsschritte mehrfache Inspektionen der Kanäle erforderlich, so wird dies nicht gesondert vergütet. Ein Entsprechender Leistungsumfang ist in diese Position einzurechnen.

Die An- und Abfahrt des Inspektionsfahrzeuges wird nicht gesondert vergütet.
Menge: 475,000 m

**1.1.60 Kanalreinigung DN 250, Abnahme**
Kanalreinigung DN 250, Abnahme
Einsatz eines Spül- und Saugwagens mit Wasseraufbereitung einschließlich sämtlicher Material-, Lohn- und Nebenkosten zur Durchführung der Abnahmereinigung.

Werden Mängel bei der Abnahmeinspektion festgestellt, sind diese zeitnah zu beseitigen. Die Wiederholungsreinigung wird nicht gesondert vergütet.

Die An. und Abfahrt des Spülfahrzeuges wird nicht gesondert vergütet.
Menge: 475,000 m

**1.1.70 Kanalinspektion DN 250, Abnahme**
Kanalinspektion DN 250, Abnahme
Einsatz eines Kanalinspektionsfahrzeugs für Kanalinspektionen  einschließlich sämtlicher Material-, Lohn- und Nebenkosten zur TV-Inspektion in Steinzeug-, Kunststoff- und Betonrohren zur Dokumentation (Digitale Aufnahme) der Kanalstrecke, einschließlich aller Nebenarbeiten. Das Umsetzen der Anlage im Untersuchungsgebiet wird nicht gesondert vergütet.

Die Stationierung der Haltungsgrafik im Reportviewer hat gleichzeitig in, als auch gegen Fließrichtung zu erfolgen. Die Schachtnumerierung wird vom AG vorgegeben. Digitale Fotos sind mit Datenbankbenennung im JPG-Format zu übergeben, diese werden nicht gesondert vergütet. Einschließlich Erfassung des baulichen Zustandes auf Grundlage des Kürzelsystems DIN EN 13508-2 in Verbindung mit dem DWA M 149-2.

Datenübergabe im Austauschformat ISYBAU 2006 XML (Dateiformat nach Vorgabe des AG), einschließlich einfacher Ausfertigung der analogen Haltungsgrafiken mit Neigungsmessung und Fotoblättern. Dies wird nicht gesondert vergütet.

Werden Mängel bei der Abnahmeinspektion festgestellt, sind diese zeitnah zu beseitigen. Die Wiederholungsinspektion wird nicht gesondert vergütet.

Die An-. und Abfahrt des Fahrzeugs wird nicht gesondert vergütet.
Menge: 475,000 m

#### 1.2 Inliner

**1.2.10 Einsatz eines Roboter-Fahrzeuges, Fräsarbeiten**
Einsatz eines Roboter-Fahrzeuges, Fräsarbeiten
Einsatz eines Roboter-Fahrzeuges im Hauptkanal, in Teilstrecken, bei einragenden Dichtungen, Ablagerungen, Inkrustrationen, Wurzeleinwüchsen oder anderen Hindernissen zur Vorbereitung des Inlinereinbaus einschließlich sämtlicher Materialien, Geräte-, Lohn- und Nebenkosten. Das Umsetzen der Ausrüstung im Sanierungsgebiet wird nicht gesondert vergütet.

Schadensbild:
Einragende Inkrustrationen (Undichtigkeiten)
Starke Innenkorrosion
Menge: 475,000 m

**1.2.20 Inliner DN 250 mm**
Inliner DN 250 mm
Herstellen, Liefern und Einbauen eines abwasserresistenten, Inliners im Lichthärte- oder Heisswasserinversionsverfahren, in Teilstrecken, DIBt Zulassung ist vorzulegen, ab Werk vorgetränkt mit einem feuchtigkeitsunempfindlichen Polyesterharz (Gruppe 2 - 3 nach DIN 18820 T1) oder Epoxidharz. Nachweislich Hochdruck-Spülbeständig entsprechend "Hamburger Modell" nach Merkblatt RSV 1 und zulässiger Ringspalt < 0,5 % des Linerradius nach ATV-DVWK-M 127-2. Das Erreichen der zur vollständigen Aushärtung notwendigen Drücke, Zeitdauer und Temperatur sowie die Resistenz der eingesetzten Materialien auf chemische Tauglichkeit gegen Schmutz- und Oberflächenwasser die Unbedenklichkeit gegen Grundwasserbeeinträchtigung und die Dichtheit ist nachzuweisen.

Die Wanddicke des Rohres ist so zu bemessen, dass die auftretenden statischen Belastungen in Abhängigkeit von der Überdeckung und den auftretenden Verkehrslasten (SLW 60 gemäß DIN 1072), mit bis zur Geländeoberkante (GOK) über der Rohrsohle stehendem Grundwasser, allein vom Reliningrohr aufgenommen werden können.

Altrohr  DN 250 B
Tiefenlage (Sohle)  ca. 2,00 m bis 3,04 m
mind. Überdeckung  ca. 1,75 m
Bemessung ATV M 127, T2  Altrohrzustand II
Zufahrt  Nebenstraßen

Nach dem Einziehen von den Schächten aus ist die faltenfreie Rückverformung des Liners durch Druck durchzuführen, einschließlich Betreiben und Vorhalten der erforderlichen Geräte, sämtlicher Material-, Lohn- und Energiekosten und aller Nebenarbeiten.
Der Einbau hat so zu erfolgen, dass vom Einbringen eines Preliners oder des Schlauchs bis zu dessen Aushärtung kein druckloser Zeitraum entsteht. Der Übergang vom Rohr zum Schacht ist durch den Einbau eines auf das Inlinermaterial abgestimmten Quellbands gegen Hinterläufigkeit zu sichern, dies wird nicht gesondert vergütet. Abgerechnet wird nach sanierten Haltungslängen, von Schachtmitte bis Schachtmitte.
Eventuell notwendige Umsetzarbeiten der Gerüste, Fahrzeuge etc. sind in die Position einzurechnen.
Verfahrensbedingte weitere Aufteilungen der Inversionsabschnitte sind in den Einheitspreis einzurechnen und werden nicht gesondert vergütet.
Der prüffähige Nachweis der statischen Tragfähigkeit des Inliners auf Grundlage der geforderten Bemessungswerte ist mit der Abgabe des Angebotes vorzulegen. Die produktspezifische Wandstärke ist nachzuweisen.

Vor Bestellung des Inliners ist die tatsächliche, vorhandene Nennweite des Altkanals vor Ort durch den Auftragnehmer zu prüfen und beim Einbau zu berücksichtigen.

Erzeugnis '....................................................'
  vom Bieter einzutragen.

Wandstärke im eingebauten, ausgehärteten
Zustand '....................................................'
  vom Bieter einzutragen.
Menge: 475,000 m

**1.2.30 Öffnen und Anschließen, Inliner DN 250 mm**
Öffnen und Anschließen, Inliner DN 250 mm
Öffnen und Anschließen, Inliner DN 250 mm in Bauwerken, Abrundung scharfer Kanten an den Schnittflächen, Verfüllung und Abdichtung von Hohl- und Zwischenräumen sowie Absätze in der Schachtsohle angleichen, so dass ein einwandfreier und störungsfreier Betrieb gewährleistet ist. Abgerechnet wird nach der Anzahl der tatsächlich geöffneten Zu- und Ablauföffnungen.
Menge: 16,000 St

**1.2.40 Lineranbindung DN 250 mm mittels Edelstahlmanschette**
Lineranbindung DN 250 mm mittels Edelstahlmanschette
Lineranbindung DN 250 mm mittels Edelstahlmanschette mit DIBt-Zulassung, zur dauerhaften und wasserdichten Abdichtung des Ringspaltes zwischen dem Liner und dem Altrohr. Vollflächige V4A-Edelstahlmanschette mit einem stufenlosen Verriegelungsmechanismus, doppelseitige Aufbördelung des Manschettenrandes und EPDM-Gummidichtung. Mechanische Verspannung der  Edelstahlmannschette im sanierten Kanal bis zum kraftschlüssigen Anliegen an die Rohrwandung. Die Manschette muss die Linerwanddicke ausgleichen. Manschettenstärke 3 - 6 mm, Manschettenlänge 200 - 350 mm.

Der spannungsfreie Liner ist mit einem rotierenden Spezialschneider gemäß Herstellerangabe zurückschneiden. Diese Arbeiten werden nicht gesondert vergütet und ist in diese Position einzurechnen.

Hersteller: '........................................'
  vom Bieter anzugeben

Produkt: '........................................'
  vom Bieter anzugeben
Menge: 16,000 St

**1.2.50 Seitenzuläufe DN 150 öffnen**
Seitenzuläufe DN 150 öffnen
Seitenzuläufe DN 150 öffnen vom Hauptrohr aus mittels ferngesteuerten und TV-überwachten Fräsroboter passgenau so öffnen, dass eine einwandfreie und störungsfreie Einleitung der Abwässer gewährleistet ist.

Verschlossene, vermauerte oder verdeckelte Seitenzuläufe werden im Inliner nicht oder nur in Abstimmung mit dem AG wieder geöffnet.
Menge: 10,000 St

**1.2.60 Einbindung Seitenzulaufs durch Hutprofil**
Einbindung Seitenzulaufs durch Hutprofil
Einbindung Seitenzulaufs durch Hutprofil mittels eines auf das Inlinermaterial abgestimmten Polyester- oder Epoxidharz getränkten Laminats, Einbindetiefe mind. 0,50 m ab Rohrinnenwand oder feuchter Bauwerkswandung zur absolut wasserdichten Anbindung von defekten Abzweigern an den Inliner. Einschließlich der zur Sanierung erforderlichen Stemm- und Fräsarbeiten zur Vorbereitung des Anschlusses bis auf tragfähiges Rohrmaterial und Reinigung der Arbeitsflächen.

Das Umsetzen der Anlage im Einsatzgebiet wird nicht gesondert vergütet.

Produkt: '........................................'
Menge: 10,000 St

**1.2.70 Materialproben, Entnahme und Bewertung, Sachverständiger**
Materialproben, Entnahme und Bewertung, Sachverständiger
Materialproben durch einen vom AN beauftragten Sachverständigen Materialprüfer (Zustimmung des AG erforderlich), am eingebauten Rohr, Probenahme unter Beisein des Sachverständigen, zur Ermittlung der tatsächlichen Materialkennwerte. Einschließlich der Erstellung eines Prüfnachweises mit allen statisch relevanten Werten durch einen akkreditierten Sachverständigen.

Die Prüfung muss mindestens folgende Werte beinhalten:

Materialhersteller
Ausführende Firma
Material
Rohrgeometrie
Haltungsbezeichnung
Entnahmeposition im Kanal
Probenbezeichnung
Einbaudatum, Probeneingang, Prüfungsdatum

Istwerte Biegespannung
Istwerte Biege-E-Modul
Wanddicke
Wasserdichtheit des Laminats nach DIN EN 1610

Vergleich mit den Sollwerten der DiBt-Zulassung
Probenbegleitschein

Beim Einbau mehrerer einzelner Inliner im Bauabschnitt wird eine Probe pro Einbauabschnitt erforderlich.

Die hierzu erforderliche Wasserhaltung und Bereitstellung von Hilfskräften und Werkzeug wird nicht gesondert vergütet und ist in diese Position einzurechnen.

Werden die geforderten Materialkennwerte nicht erreicht oder werden zusätzliche Materialprüfungen und Stellungnahmen durch den Materialprüfer erforderlich, gehen diese zu Lasten des AN und werden nicht zusätzlich vergütet.

Materialprüfer: '........................................'
Menge: 2,000 St

#### 1.3 Schachtsanierungen

**1.3.10 Baustelleneinrichtung und Räumung, Schachtsanierung**
Baustelleneinrichtung und Räumung, Schachtsanierung
Für das zusätzliche Einrichten der Baustelle, wie Anfuhr, Aufstellung sowie gegebenenfalls erforderliche Umzüge der zum Baubetrieb nötigen Maschinen, Geräte, Personal usw., Versorgung der Baustelle mit Strom durch eine vom AN vorzuhaltende Stromversorgung.

Für die Räumung und den Abtransport der in der Baustelleneinrichtung angegebenen Anlagen und Geräte. Die Baustelle ist wieder in den ursprünglichen Zustand zu versetzen. Vom AN zu verantwortende Schäden gehen zu Lasten des AN und sind unverzüglich zu beseitigen.

Diese Position wird einmalig für alle in diesem Bauabschnitt befindlichen Bauwerke vergütet.
Menge: 1,000 St

**1.3.20 Reinigung der Schächte DN 800 - 1200 mm**
Reinigung der Schächte DN 800 - 1200 mm
Reinigung der Schächte DN 800 - 1200 mm mit Hochdruckwasser, in dem für die Sanierung notwendigem Maße, bis ein sauberer und tragfähiger Untergrund entstanden ist.
Menge: 9,000 St

**1.3.30 Beschichten von Schachtmauerwerk/Beton**
Beschichten von Schachtmauerwerk/Beton
Beschichten von Schachtmauerwerk/Beton mit wasserdichtem Spezialmörtel, bis 3 cm stark, einschließlich aller Materialien, Geräte, Personal und erforderlichen Nebenarbeiten.

Widerstandsfähig gegen kommunales Abwasser und Abwasser aus Gewerbebetrieben nach Indirekteinleiterverordnung sowie Entwässerungssatzung des örtlichen Abwasserbetriebes.

Ausführung und Materiallieferung gemäß DIN 19573, Beschichtungsmaterial XWW3.

Herstellen einer ebenen und glatten Oberfläche durch das Ver- füllen von Unebenheiten, Fugen und Versätzen.

Seitliche Zuläufe werden übermessen und nicht abgezogen.
Menge: 35,000 m2

**1.3.40 Wasserdichter Sperrmörtel**
Wasserdichter Sperrmörtel
Wasserdichter Sperrmörtel zum Profilieren und Verfüllen unebener Oberflächen bei Schäden, die über 3 cm Tiefe hinausgehen. Liefern, Herstellen und Einbauen des Mörtels. Abgerechnet wird die Masse des verbrauchten unvermengten Materials auf Nachweis, sonst wie vor.
Menge: 10,000 kg

**1.3.50 Abdichtung von Wasserinfiltrationen**
Abdichtung von Wasserinfiltrationen
Abdichtung von Wasserinfiltrationen durch Bohrlochinjektion im Bereich der Schächte, Rohreinbindungen sowie undichter Rohr- und Bauwerkswandungen einschließlich aller Nebenarbeiten, Lohn, Geräte, Material sowie Injektionsmaterial (bis zu einer Menge von 15 kg pro Injektionsbohrung) zur Vorbereitung der punktuellen oder flächigen Innenbeschichtung

Sofern aufgrund des Schadensbildes keine Verpressung oder nur Arbeiten in geringem Umfang erforderlich werden, besteht kein Anspruch auf die Ausführung der Position.
Menge: 30,000 St

**1.3.60 Zusätzliches Injektionsmaterial**
Zusätzliches Injektionsmaterial
Zusätzliches Injektionsmaterial zum Verpressen im Rahmen der Bohrlochinjektion bei einem Einsatz über 15 kg/Injektionsbohrung.
Menge: 20,000 kg

**1.3.70 Steighilfen fachgerecht entfernen**
Steighilfen fachgerecht entfernen
Öffnungen verschließen, einschließlich Stemmarbeiten sowie die Beseitigung des Abbruchmaterials einschl. aller Nebenarbeiten, Lohn, Geräte und Material.
Menge: 55,000 St

**1.3.80 Sanierung einer Schachtringfuge DN 800 - 1200**
Sanierung einer Schachtringfuge DN 800 - 1200
Sanierung einer Schachtringfuge DN 800 - 1200, 5 bis 8 cm tief ausstemmen, mit wasserdichtem Spezialmörtel unter Grundwasserdruck aufarbeiten sowie dauerhafte Abdichtung, einschließlich aller Nebenarbeiten, Lohn, Geräte und Material. Eventuell erforderliche Bohrlochinjektion wird gesondert vergütet.
Ausführung und Materialien gemäß DIN 19573, Beschichtungsmaterial XWW3.
Menge: 5,000 St

**1.3.90 Sanierung einer Schachtsohle, Schacht DN 1000 - 1200 mm**
Sanierung einer Schachtsohle, Schacht DN 1000 - 1200 mm
Gerinne und Bermen aus wasserdichtem Sperrmörtel im kommunalen Abwasserbereich, bis auf Scheitelhöhe Hauptkanal herstellen, einschließlich der fachgerechten Einbindung seitlicher Zuläufe sowie der Rohreinbindungen des Hauptkanals.

Ausführung und Materialien gemäß DIN 198573, Beschichtungsmaterial
XWW3.
Menge: 3,000 St

**1.3.100 Entsorgung von Kanalspülgut**
Entsorgung von Kanalspülgut
Fachgerechter Transport und Entsorgung des anfallenden Spülgutes und der Grobstoffe aus der Kanalreinigung einschließlich aller Lohn-, Material-, Betriebsstoff- und Nebenkosten, einschließlich Gestellung eines Sammelcontainers mit Entwässerung. Standort nach Angabe des AG im Stadtgebiet.
Nachweis durch Wiegeschein einer amtlich geeichten Waage und Entsorgungsnachweis beim Entsorgungsunternehmen.
Menge: 4,000 t

#### 1.4 Schachtsanierung mittels GFK-Auskleidung (bei starker H2S-Belastung)

**1.4.10 Baustelleneinrichtung und Räumung, Absicherung**
Baustelleneinrichtung und Räumung, Absicherung
Für das Einrichten der Baustelle, wie Anfuhr, Aufstellung sowie gegebenenfalls erforderliche Umzüge der zum Baubetrieb nötigen Baustellenabsicherung und Verkehrssicherung, Maschinen, Geräte, Personal usw., Versorgung der Baustelle mit Strom durch eine vom AN vorzuhaltende Stromversorgung.

Für die Räumung und den Abtransport der in der Baustelleneinrichtung angegebenen Absicherungen, Anlagen und Geräte. Die Baustelle ist wieder in den ursprünglichen Zustand zu versetzen. Vom AN zu verantwortende Schäden gehen zu Lasten des AN und sind unverzüglich zu beseitigen.

Abrechnungsgrundlage ist die Anzahl der tatsächlich sanierten Schachtbauwerke.
Menge: 3,000 St

**1.4.20 Abwasserhaltung Schächte**
Abwasserhaltung Schächte
Abwasserhaltung während der Sanierungsarbeiten für den zu sanierenden Schacht herstellen, in Betrieb nehmen, während der Dauer der Bauzeit vorhalten, entleeren und abbauen. Die Art der Ausführung bleibt dem AN überlassen. Ableitungen von Pumpen zur Vorflut müssen in geschlossenen Leitungen oder Schläuchen erfolgen.
Schächte verschiedener Größen bis DN 2000 mm.
Zuflüsse von DN 100 bis DN 400.
Trockenwetterabfluss: 15 l/s
Menge: 3,000 St

**1.4.30 Abwasser aufstauen in Schächten**
Abwasser aufstauen in Schächten
Abwasser für die Dauer der Sanierungsarbeiten zur Trockenhaltung der Schächte aufstauen.
Die technische Ausführung ist dem AN freigestellt. In den Einheitspreisen ist das Liefern, Einbauen und Abbauen sowie das Vorhalten und Umbauen aller erforderlichen Materialien, wie Absperrblasen, -scheiben, Abmauerungen etc. einzurechnen. Inkl. aller erforderlichen Verankerungen und Rohrverschlüssen. Die Abrechnung erfolgt pro Schacht und wird nur einmal vergütet, unabhängig von den Einsatztagen und der Einsatzhäufigkeit. Zuflüsse von DN 80 bis DN 400.
Menge: 3,000 St

**1.4.40 Vermessung vorh. Schächte für Schachtsanierung**
Vermessung vorh. Schächte für Schachtsanierung
Vermessung der Schächte vor Bestellung der Materialien Schachtquerschnitt,
-tiefe, Rohranschlüsse und alle sonstigen sanierungsrelevanten Maße für die Schachtsanierung mittels Schachtliner und GFK-Sanierung.
Inklusive Lohn-, Geräte- und Materialkosten.
Schachttiefe: 2,00 m - 3,05 m.
Menge: 3,000 St

**1.4.50 Schachtreinigung**
Schachtreinigung
Schachtbauwerk manuell, mittels Hochdruckwasserstrahlen reinigen und die abgetragenen groben Wandungsteile fördern.
Inklusive Entsorgung Räumgut.
Inklusive Lohn-, Geräte- und Materialkosten.
Schachttiefe: 2,00 m - 3,05 m.
Menge: 3,000 St

**1.4.60 Ausbau vorh. Steigeisen (ohne Verputzen)**
Ausbau vorh. Steigeisen (ohne Verputzen)
Ausbau der vorhandenen Steigeisen bündig mit der Schachtwand ohne anschließendes Verputzen der Ausbruchlöcher.
Abgerechnet wird die Anzahl der ausgebauten Steigeisen. Inklusive Entsorgung Steigeisen.
Inklusive Lohn-, Geräte- und Materialkosten.
Menge: 35,000 St

**1.4.70 Ausbrüche aufarbeiten, A: > 100 cm², D = 5 cm**
Ausbrüche aufarbeiten, A: > 100 cm², D = 5 cm
Ausbrüche > 100 cm², D = 5 cm, die sich nach der Reinigung zeigen, sind mit einem geeigneten Sanierungsmörtel zu reprofilieren.
Inklusive Lohn-, Geräte- und Materialkosten.
Menge: 10,000 St

**1.4.80 Vorprofilieren**
Vorprofilieren
Vorprofilieren der Schachtwandung zur Vorbereitung der Schachtinstandsetzung. Partielles Profilieren von Bereichen mit mehreren Flächen, D = 3 cm.
Inklusive Lohn-, Geräte- und Materialkosten.
Menge: 26,000 m2

**1.4.90 Anschlüsse öffnen**
Anschlüsse öffnen
Anschlüsse öffnen, seitliche Zuläufe oberhalb Hauptkanal. Einschließlich der erforderlichen Arbeiten, Stemmarbeiten zur fachgerechten und vollständigen wasserdichten Einbindung der Zuläufe.
Inklusive Lohn-, Geräte- und Materialkosten.
Menge: 1,000 St

**1.4.100 Einragende Anschlüsse zurückschneiden**
Einragende Anschlüsse zurückschneiden
Einragende Anschlüsse/Zuläufe oberhalb der Berme bündig mit der Schachtwand zurückschneiden.
Inklusive Lohn-, Geräte- und Materialkosten.
Menge: 1,000 St

**1.4.110 Einbau einer GFK-Schachtauskleidung, DN 1000, T = 0,75 -**
Einbau einer GFK-Schachtauskleidung, DN 1000, T = 2,00 - 3,05 m
Einbau einer GFK-Material Schachtauskleidung, DN 1000, T = 2,00 m bis 3,05 m im vorbereiteten Schachtkörper auf Basis der im Vorfeld aufgenommenen Schachtabmessungen.

Auskleidung der Schachtwandung mit GFK-Formteile mit einer Wandstärke von mind. 4 mm. Dübelabstand max. 20 cm, Klebedübel, V4A-Edelstahlverschraubung mit Harzverklebung und Handlaminat herstellen, einschließlich Vorbereitung einer formschlüssigen und dichten Verbindung mit dem Altbestand und den Ankerdübeln.
In dem Einheitspreis sind zusätzlich folgende Leistungen einzurechnen:
-  erforderliche Arbeitsbühnen und -gerüste, wenn erforderlich
-  fachgerechte Anbindung an die Schachtsohle (Abrechnung der
  Sohlsanierung erfolgt gesondert)
-  Abschluss (Abdichten) der GFK-Fläche mit einer
  dauerelastischen, abwasserbeständigen Dichtmasse - Material:
  Sikaflex Pro 3WF, oder gleichwertig.
-  Lohn-, Geräte- und Materialkosten

Angebotenes Fabrikat: '....................................................'

  (Vom Bieter anzugeben)
Menge: 3,000 St

**1.4.120 Schachtsohlen mittels GFK-Material auskleiden**
Schachtsohlen mittels GFK-Material auskleiden
Auskleidung von Podestflächen in Standardschächten mit GFK-Formteilen mit einer Wandstärke von mind. 4 mm. Dübelabstand max. 20 cm und Handlaminat herstellen, einschl. Herstellen einer formschlüssigen und dichten Verbindung mit dem Altbestand und den Ankerdübeln, sowie dem sanierten Schachtkörper einschließlich Herstellen einer rutschsichereren Oberfläche mit Quarzsand.
In den Einheitspreis sind zusätzlich folgende Leistungen einzurechnen:

-  Abbruch bis zum tragfähigen Altbestand
-  Reprofilierung des vorhandenen Gerinnes
-  erforderliche Arbeitsbühnen und -gerüste, wenn erforderlich
-  fachgerechte Anbindung an den Liner herstellen, wenn
  vorhanden
-  Abschluss (Abdichten) des Bereiches Schachtwand/
  Podestfläche mit einer dauerelastischen,
  abwasserbeständigen Dichtmasse - Material:
  Sikaflex Pro3WF oder gleichwertig

Inklusive Lohn-, Geräte- und Materialkosten.

Angebotenes Fabrikat: '....................................................'

  (Vom Bieter anzugeben)
Menge: 3,000 St

**1.4.130 Dokumentation**
Dokumentation
Dokumentation erstellen, mit Bilddokumentation der verschiedenen Schächte, die Tagesberichte und die Aushärtungsprotokolle der Schachtsanierung, einschließlich Materialdatenblätter.
Menge: 3,000 St

**1.4.140 Erstellung der Statik, Regelstatik**
Erstellung der Statik, Regelstatik
Erstellen prüffähiger Statik entsprechend dem ATV-Merkblatt M 127, Teil 2 in der zur Zeit gültigen Fassung unter Berücksichtigung der besonderen Verkehrsbelastungen und statischen Erfordernissen entsprechend der vor Ausführung der Sanierung,
Jeweils ein statischer Nachweis, Regelstatik für die Schachtlinerposition und die GFK-Bauwerksbeschichtungs-Position.
Menge: 1,000 St

#### 1.5 Stundenlohnarbeiten

**1.5.10 Spül- und Saugwagen mit Wasseraufbereitung**
Spül- und Saugwagen mit Wasseraufbereitung
Einsatz einschließlich sämtlicher Material-, Lohn- und Nebenkosten zur Durchführung von Arbeiten auf Anweisung des AG. Abgerechnet wird die tatsächliche Einsatzzeit vor Ort. Die An. und Abfahrt des Spül- fahrzeuges wird nicht gesondert vergütet.
Menge: 1,000 h

**1.5.20 Kanal-TV-Fahrzeug**
Kanal-TV-Fahrzeug
Einsatz einschließlich sämtlicher Material, Lohn- und Nebenkosten zur Durchführung von Arbeiten auf Anweisung des AG. Inspektion von Hauptkanal- und Hausanschlussleitungen.

Abgerechnet wird die tatsächliche Einsatzzeit vor Ort. Die An-. und Abfahrt des Fahrzeugs wird nicht gesondert vergütet.
Menge: 1,000 h

**1.5.30 Kanal-TV-Fahrzeug mit Satellitenkamera und Ortungsgerät**
Kanal-TV-Fahrzeug mit Satellitenkamera und Ortungsgerät
Einsatz einschließlich sämtlicher Material, Lohn- und Nebenkosten zur Durchführung von Arbeiten auf Anweisung des AG. Inspektion von Hauptkanal- und Hausanschlussleitungen.

Abgerechnet wird die tatsächliche Einsatzzeit vor Ort. Die An-. und Abfahrt des Fahrzeugs wird nicht gesondert vergütet.
Menge: 1,000 h

**1.5.40 Fräs- und Sanierungsroboter**
Fräs- und Sanierungsroboter
Einsatz im Kanal für die Durchführung von Fräsarbeiten bei einragenden Stutzen,  Dichtungen, Ablagerungen, Inkrustrationen, Wurzeleinwüchsen oder anderen Hindernissen zur Wiederherstellung des Rohrquerschnitts. Verpressen von Rissen, Defekten und defekten Stutzen mittels Epoxidharz oder mineralischen Verpressmörtel einschließlich 2. Mitarbeiter, sämtlicher Materialien (Verbrauchsmaterial auf Nachweis), Geräte-, Lohn- und Nebenkosten. Das Umsetzen der Ausrüstung im Sanierungsgebiet wird nicht gesondert vergütet.
Menge: 1,000 h

**1.5.50 Sanierungskolone mind. 2 Arbeiter mit Ausrüstung**
Sanierungskolone mind. 2 Arbeiter mit Ausrüstung
Stundenlohnarbeiten mit Ausrüstung und Gerät und Betriebsstoffen.

Mittelstundenlohn per Nachweis auf Anweisung der Bauleitung. In den angebotenen Stundenlohn sind alle Geräte, Material, Lohn- und Gehaltskosten sowie Gemeinkostenanteile einschließlich der Sozialkosten und der Vermögenswirksamen Leistungen sowie Lohn- und Gehaltsnebenkosten einzurechnen.
Zuschläge für Nacht-, Sonntags- und Feiertagsarbeiten sind nicht mit einzubeziehen und werden per Tarifvertrag abgerechnet. Der Stundenlohn gilt unabhängig von der Anzahl der geleisteten Stunden.

Verwendeter Sperrmörtel wird gesondert vergütet.
Menge: 5,000 h

**1.5.60 Wasserdichter Sperrmörtel**
Wasserdichter Sperrmörtel
Wasserdichter Sperrmörtel zum Profilieren und Verfüllen unebener Oberflächen bei Schäden, für den Einsatz der Sanierungskolonne. Liefern, Herstellen und Einbauen des Mörtels.

Abgerechnet wird die Masse des verbrauchten unvermengten Materials auf Nachweis, sonst wie vor.
Menge: 50,000 kg
